# Aïllament termoacústic interior de conductes metàl·lics

- Propietat de l'arxiu: CYPE INGENIEROS, S.A.
- Format: FIEBDC-3/2002
- Divisa: EUR
- Costos indirectes: 3.00 %
- IVA: 21.00 %

## N Aïllaments e impermeabilitzacions

### NA Aïllaments tèrmics

#### NAC Conductes metàl·lics

**NAC015** m² Aïllament termoacústic interior de conductes metàl·lics.
Aïllament termoacústic interior per a conducte metàl·lic rectangular de climatització, realitzat amb manta de llana de vidre Ursa Air Zero IN M8703 "URSA IBÉRICA AISLANTES", segons UNE-EN 14303, revestida per una de les seves cares amb un teixit absorbent acústic de color negre, de 40 mm d'espessor, resistència tèrmica 1,25 m²K/W, conductivitat tèrmica 0,032 W/(mK), fixat amb adhesiu ignífug. Inclús, elements de fixació a l'interior del conducte.
Inclou: Neteja i preparació de la superfície suport. Tall de l'aïllament. Col·locació de l'aïllament. Fixació de l'aïllament.
Criteri d'amidament de projecte: Superfície mesurada segons documentació gràfica de Projecte.
Criteri de mesura d'obra: Es mesurarà la superfície realment executada segons especificacions de Projecte.

| Codi | Ut | Descripció | Rendiment | Preu | Import |
|---|---|---|---|---|---|
| mt42cou020c | m² | Manta de llana de vidre Ursa Air Zero IN M8703 "URSA IBÉRICA AISLANTES", segons UNE-EN 14303, revestida per una de les seves cares amb un teixit absorbent acústic de color negre, de 40 mm d'espessor, resistència tèrmica 1,25 m²K/W, conductivitat tèrmica 0,032 W/(mK), Euroclasse A2-s1, d0 de reacció al foc segons UNE-EN 13501-1, amb codi de designació MW-EN 14303-T3, amb adhesiu ignífug i elements de fixació a l'interior del conducte. (material) | 1.100 | 15.45 | 17.00 |
| mo054 | h | Oficial 1ª muntador d'aïllaments. (mà d'obra) | 0.197 | 29.34 | 5.78 |
| mo101 | h | Ajudant muntador d'aïllaments. (mà d'obra) | 0.197 | 25.28 | 4.98 |
| % | % | Costos directes complementaris | 2 % | 27.76 | 0.56 |
|  |  | Costos directes |  |  | 28.32 |
