# Aïllament tèrmic sota forjat, amb llanes minerals

- Propietat de l'arxiu: CYPE Ingenieros S.A.
- Format: FIEBDC-3/2016
- Programa: Generador de preus de la construcció. CYPE Ingenieros, S.A.
- Data: 04/07/2024
- Divisa: EUR
- Costos indirectes: 3 %
- IVA: 21 %

## N Aïllaments e impermeabilitzacions

### NA Aïllaments tèrmics

#### NAD Forjats

**NAD010** m² Aïllament tèrmic sota forjat, amb llanes minerals.
Aïllament tèrmic sota forjat, amb panell de llana mineral, Ursa Terra Plus 32 T0003 "URSA IBÉRICA AISLANTES", no revestit, de 40 mm d'espessor, resistència tèrmica 1,25 m²K/W, conductivitat tèrmica 0,032 W/(mK). Col·locació en obra: a topall, amb fixacions mecàniques.
Inclou: Neteja i preparació de la superfície suport. Replanteig i tall de l'aïllament. Col·locació de l'aïllament. Fixació de l'aïllament.
Criteri d'amidament de projecte: Superfície mesurada segons documentació gràfica de Projecte.
Criteri de mesura d'obra: Es mesurarà la superfície realment executada segons especificacions de Projecte.

| Codi | Ut | Descripció | Rendiment | Preu | Import |
|---|---|---|---|---|---|
| mt16lvp050za | m² | Panell de llana mineral, Ursa Terra Plus 32 T0003 "URSA IBÉRICA AISLANTES", no revestit, de 40 mm d'espessor, resistència tèrmica 1,25 m²K/W, conductivitat tèrmica 0,032 W/(mK), segons UNE-EN 13162, Euroclasse A1 de reacció al foc segons UNE-EN 13501-1 i factor de resistència a la difusió del vapor d'aigua 1, amb codi de designació MW-EN 13162-T3-MU1-WS-AFr10-AW0,85. (material) | 1.05 | 8.24 | 8.652 |
| mt16aaa021a | U | Tac d'expansió i clau de polipropilè, amb cèrcol d'estanquitat, per a fixació mecànica de panells aïllants. (material) | 3 | 0.08 | 0.240 |
| mo054 | h | Oficial 1ª muntador d'aïllaments. (mà d'obra) | 0.157 | 29.34 | 4.606 |
| mo101 | h | Ajudant muntador d'aïllaments. (mà d'obra) | 0.157 | 25.28 | 3.969 |
| % | % | Costos directes complementaris | 2 % | 17.467 | 0.349 |
|  |  | Costos directes |  |  | 17.816 |

Residus:
- col·locació: mt16lvp050za; factor de residu 0.048

## Recursos

**mt16lvp050za** m² Panell de llana mineral
Dades tècniques: Cost energètic 39.957 MJ; Emissió de CO2 2.143 kg; Codi LER 17 06 04; Massa de l'element 1.2 kg; Volum 0.002 m3
Residus:
- embalatge: re170203 Plàstic. (component de residu); rendiment 0.024 kg; Codi LER 17 02 03; Massa de l'element 1 kg; Volum 0.001667 m3

**mt16aaa021a** U Tac d'expansió i clau de polipropilè, amb cèrcol d'estanquitat, per a fixació mecànica de panells aïllants
Dades tècniques: Cost energètic 0.968 MJ; Emissió de CO2 0.090 kg
Residus:
- embalatge: re150101 Envasos de paper i cartró. (component de residu); rendiment 0.072 kg; Codi LER 15 01 01; Massa de l'element 1 kg; Volum 0.001333 m3
