# Aïllament tèrmic en cobertes inclinades sobre espai no habitable, per bufat des de l'interior

- Propietat de l'arxiu: CYPE Ingenieros S.A.
- Format: FIEBDC-3/2016
- Programa: Generador de preus de la construcció. CYPE Ingenieros, S.A.
- Data: 10/05/2022
- Divisa: EUR
- Costos indirectes: 3 %
- IVA: 21 %

## N Aïllaments e impermeabilitzacions

### NA Aïllaments tèrmics

#### NAR Bufat en cambres

**NAR010** m² Aïllament tèrmic en cobertes inclinades sobre espai no habitable, per bufat des de l'interior.
Aïllament tèrmic en cobertes inclinades sobre espai no habitable de 40 mm de gruix mitjà, per bufat, des de l'interior, de nòduls de llana mineral, PULS'R 47 "URSA IBÉRICA AISLANTES", densitat 11 kg/m³ i conductivitat tèrmica 0,047 W/(mK), sobre la superfície suport.
Inclou: Bufat de l'aïllament.
Criteri d'amidament de projecte: Superfície mesurada segons documentació gràfica de Projecte.
Criteri de mesura d'obra: Es mesurarà la superfície realment executada segons especificacions de Projecte.

| Codi | Ut | Descripció | Rendiment | Preu | Import |
|---|---|---|---|---|---|
| mt16lvp200h | kg | Nòduls de llana mineral, PULS'R 47 "URSA IBÉRICA AISLANTES", densitat 11 kg/m³ i conductivitat tèrmica 0,047 W/(mK), capacitat d'absorció d'aigua a curt termini <=1 kg/m², calor específic 840 J/kgK i factor de resistència a la difusió del vapor d'aigua 1, segons UNE-EN 14064-1, Euroclasse A1 de reacció al foc segons UNE-EN 13501-1, amb codi de designació MW-EN 14064-1-S1-MU1; per a reblert de càmeres per bufat. (material) | 0.44 | 4.42 | 1.945 |
| mq08mpa020 | h | Maquinària per a escampament d'aïllament en nòduls. (maquinària) | 0.096 | 14.56 | 1.398 |
| mo030 | h | Oficial 1ª aplicador de productes aïllants. (mà d'obra) | 0.122 | 25.57 | 3.120 |
| mo068 | h | Ajudant aplicador de productes aïllants. (mà d'obra) | 0.122 | 22.73 | 2.773 |
| % | % | Costos directes complementaris | 2 % | 9.236 | 0.185 |
|  |  | Costos directes |  |  | 9.421 |

Residus:
- col·locació: mt16lvp200h; factor de residu 0.03

## Recursos

**mt16lvp200h** kg Nòduls de llana mineral
Dades tècniques: Cost energètic 36.640 MJ; Emissió de CO2 1.850 kg; Codi LER 17 06 04; Massa de l'element 1 kg; Volum 0.001667 m3
