# Aïllament acústic a soroll aeri en extradossat autoportant de plaques, amb complexos multicapa fixats al parament i panells entre muntants

- Propietat de l'arxiu: CYPE INGENIEROS, S.A.
- Format: FIEBDC-3/2002
- Divisa: EUR
- Costos indirectes: 3.00 %
- IVA: 21.00 %

## N Aïllaments e impermeabilitzacions

### NB Aïllaments acústics

#### NBO Extradossats

**NBO020** m² Aïllament acústic a soroll aeri en extradossat autoportant de plaques, amb complexos multicapa fixats al parament i panells entre muntants.
Aïllament acústic a soroll aeri, en extradossat autoportant de plaques, realitzat amb complex multicapa, de 20 mm d'espessor, 7,4 kg/m² de massa superficial, format per un feltre tèxtil de 16 mm d'espessor adherit tèrmicament a una làmina viscoelàstica d'alta densitat de 4 mm d'espessor, col·locat a topall i fixat al parament amb fixacions; i panell de llana mineral, Ursa Terra Plus 32 T0003 "URSA IBÉRICA AISLANTES", no revestit, subministrat en rotllos de 13,5 m de longitud, de 30 mm d'espessor, resistència tèrmica 0,9 m²K/W, conductivitat tèrmica 0,032 W/(mK), col·locat entre els muntants de l'estructura portant. Inclús cinta viscoelàstica autoadhesiva, per closa de juntes.
Inclou: Tall de l'aïllament a col·locar sobre el parament. Col·locació de l'aïllament sobre el parament. Fixació de l'aïllament. Segellat de juntes i unions. Tall de l'aïllament a col·locar entre els muntants. Col·locació de l'aïllament entre els muntants. Resolució de punts singulars.
Criteri d'amidament de projecte: Superfície mesurada segons documentació gràfica de Projecte.
Criteri de mesura d'obra: Es mesurarà la superfície realment executada segons especificacions de Projecte.

| Codi | Ut | Descripció | Rendiment | Preu | Import |
|---|---|---|---|---|---|
| mt16aaa020kc | U | Fixació mecànica per plafons aïllants de complex multicapa, col·locats directament sobre la superfície suport. (material) | 5.250 | 0.13 | 0.68 |
| mt16ptc030e | m² | Complex multicapa, de 20 mm d'espessor, 7,4 kg/m² de massa superficial, format per un feltre tèxtil de 16 mm d'espessor adherit tèrmicament a una làmina viscoelàstica d'alta densitat de 4 mm d'espessor; amb 57 dB d'índex global de reducció acústica, Rw. (material) | 1.050 | 13.62 | 14.30 |
| mt16pnc010a | m | Cinta viscoelàstica autoadhesiva, amb autoprotecció d'alumini, de 50 mm d'amplada i de 1,5 mm d'espessor, per closa de juntes. (material) | 0.300 | 0.80 | 0.24 |
| mt16lvp050Ka | m² | Panell de llana mineral, Ursa Terra Plus 32 T0003 "URSA IBÉRICA AISLANTES", no revestit, subministrat en rotllos de 13,5 m de longitud, de 30 mm d'espessor, resistència tèrmica 0,9 m²K/W, conductivitat tèrmica 0,032 W/(mK), segons UNE-EN 13162, Euroclasse A1 de reacció al foc segons UNE-EN 13501-1 i factor de resistència a la difusió del vapor d'aigua 1, amb codi de designació MW-EN 13162-T3-MU1-WS-AFr10-AW0,80. (material) | 1.050 | 6.67 | 7.00 |
| mo054 | h | Oficial 1ª muntador d'aïllaments. (mà d'obra) | 0.262 | 29.34 | 7.69 |
| mo101 | h | Ajudant muntador d'aïllaments. (mà d'obra) | 0.262 | 25.28 | 6.62 |
| % | % | Costos directes complementaris | 2 % | 36.53 | 0.73 |
|  |  | Costos directes |  |  | 37.26 |
