# Fre de vapor sota forjat

- Propietat de l'arxiu: CYPE INGENIEROS, S.A.
- Format: FIEBDC-3/2002
- Divisa: EUR
- Costos indirectes: 3.00 %
- IVA: 21.00 %

## N Aïllaments e impermeabilitzacions

### NE Estanquitat

#### NED Forjats

**NED045** m² Fre de vapor sota forjat.
Fre de vapor amb estanquitat a l'aire, de polipropilè, amb armadura Ursa Seco Membrane "URSA IBÉRICA AISLANTES", de 0,025 mm d'espessor i 150 g/m², de 25 m de gruix d'aire equivalent enfront de la difusió de vapor d'aigua, segons UNE-EN 1931, (Euroclasse E de reacció al foc, segons UNE-EN 13501-1). Col·locació en obra: amb cavalcaments, por la cara inferior del forjado. Inclús cinta adhesiva de doble cara, Ursa Seco "URSA IBÉRICA AISLANTES", per a fixació a la superfície suport i cinta adhesiva, Ursa Seco "URSA IBÉRICA AISLANTES", per al segellat de làmines per al control del vapor.
Inclou: Neteja i preparació de la superfície. Tall i preparació. Fixació. Tall de la cinta de segellat. Col·locació de la cinta de segellat.
Criteri d'amidament de projecte: Superfície mesurada segons documentació gràfica de Projecte.
Criteri de mesura d'obra: Es mesurarà la superfície realment executada segons especificacions de Projecte.

| Codi | Ut | Descripció | Rendiment | Preu | Import |
|---|---|---|---|---|---|
| mt15urs020a | m² | Fre de vapor amb estanquitat a l'aire, de polipropilè, amb armadura Ursa Seco Membrane "URSA IBÉRICA AISLANTES", de 0,025 mm d'espessor i 150 g/m², de 25 m de gruix d'aire equivalent enfront de la difusió de vapor d'aigua, segons UNE-EN 1931, (Euroclasse E de reacció al foc, segons UNE-EN 13501-1). (material) | 1.100 | 4.12 | 4.53 |
| mt15urs030c | m | Cinta adhesiva de doble cara, Ursa Seco "URSA IBÉRICA AISLANTES", de 38 mm d'amplada. (material) | 1.020 | 0.87 | 0.89 |
| mt15urs030f | m | Cinta adhesiva en tires, Ursa Seco "URSA IBÉRICA AISLANTES", de 60 mm d'amplada. (material) | 1.020 | 1.24 | 1.26 |
| op00gra020 |  | Grapadora de martell. | 1.000 | 0.00 | 0.00 |
| mo054 | h | Oficial 1ª muntador d'aïllaments. (mà d'obra) | 0.058 | 29.34 | 1.70 |
| mo101 | h | Ajudant muntador d'aïllaments. (mà d'obra) | 0.029 | 25.28 | 0.73 |
| % | % | Costos directes complementaris | 2 % | 9.11 | 0.18 |
|  |  | Costos directes |  |  | 9.29 |
