# Aïllament tèrmic per a façana de doble full, de xapa perfilada d'acer

- Propietat de l'arxiu: CYPE Ingenieros S.A.
- Format: FIEBDC-3/2016
- Programa: Generador de preus de la construcció. CYPE Ingenieros, S.A.
- Data: 04/07/2024
- Divisa: EUR
- Costos indirectes: 3 %
- IVA: 21 %

## N Aïllaments e impermeabilitzacions

### NA Aïllaments tèrmics

#### NAF Façanes i mitgeres

**NAF070** m² Aïllament tèrmic per a façana de doble full, de xapa perfilada d'acer.
Aïllament tèrmic per a façana de doble full, de xapa perfilada d'acer, amb manta de llana de vidre no higroscòpica, Ursa Terra Manta Paramento Reforzada M4121 "URSA IBÉRICA AISLANTES", segons UNE-EN 13162, revestida per una de les seves cares amb un vel de vidre reforçat, de 60 mm d'espessor, resistència tèrmica 1,5 m²K/W, conductivitat tèrmica 0,04 W/(mK).
Inclou: Tall de l'aïllament. Col·locació de l'aïllament.
Criteri d'amidament de projecte: Superfície mesurada segons documentació gràfica de Projecte.
Criteri de mesura d'obra: Es mesurarà la superfície realment executada segons especificacions de Projecte.

| Codi | Ut | Descripció | Rendiment | Preu | Import |
|---|---|---|---|---|---|
| mt16lvp080a | m² | Manta de llana de vidre no higroscòpica, Ursa Terra Manta Paramento Reforzada M4121 "URSA IBÉRICA AISLANTES", segons UNE-EN 13162, revestida per una de les seves cares amb un vel de vidre reforçat, de 60 mm d'espessor, resistència tèrmica 1,5 m²K/W, conductivitat tèrmica 0,04 W/(mK), Euroclasse A1 de reacció al foc segons UNE-EN 13501-1, capacitat d'absorció d'aigua a curt termini <=1 kg/m² i factor de resistència a la difusió del vapor d'aigua 1, amb codi de designació MW-EN 13162-T2-WS-MU1, per a l'aïllament en sistemes de doble xapa metàl·lica. (material) | 1.05 | 6.69 | 7.025 |
| mo054 | h | Oficial 1ª muntador d'aïllaments. (mà d'obra) | 0.026 | 29.34 | 0.763 |
| mo101 | h | Ajudant muntador d'aïllaments. (mà d'obra) | 0.026 | 25.28 | 0.657 |
| % | % | Costos directes complementaris | 2 % | 8.445 | 0.169 |
|  |  | Costos directes |  |  | 8.614 |

Residus:
- col·locació: mt16lvp080a; factor de residu 0.048

## Recursos

**mt16lvp080a** m² Manta de llana de vidre no higroscòpica
Dades tècniques: Cost energètic 28.327 MJ; Emissió de CO2 1.512 kg; Codi LER 17 06 04; Massa de l'element 0.755 kg; Volum 0.001258 m3
Residus:
- embalatge: re170203 Plàstic. (component de residu); rendiment 0.024 kg; Codi LER 17 02 03; Massa de l'element 1 kg; Volum 0.001667 m3
