# Aïllament tèrmic continu en extradossat autoportant de plaques

- Propietat de l'arxiu: CYPE Ingenieros S.A.
- Format: FIEBDC-3/2016
- Programa: Generador de preus de la construcció. CYPE Ingenieros, S.A.
- Data: 04/07/2024
- Divisa: EUR
- Costos indirectes: 3 %
- IVA: 21 %

## N Aïllaments e impermeabilitzacions

### NA Aïllaments tèrmics

#### NAO Extradossats

**NAO020** m² Aïllament tèrmic continu en extradossat autoportant de plaques.
Aïllament tèrmic continu en extradossat autoportant de plaques, format per panell de llana mineral, Ursa Terra Mur P1281 "URSA IBÉRICA AISLANTES", revestit per una de les seves cares amb paper kraft imprès que actua com a barrera de vapor, subministrat en rotllos, de 50 mm d'espessor, resistència tèrmica 1,4 m²K/W, conductivitat tèrmica 0,035 W/(mK), col·locat a topall i fixat mecànicament a la fàbrica.
Inclou: Replanteig i tall de l'aïllament. Col·locació de l'aïllament sobre el parament. Fixació de l'aïllament. Resolució de punts singulars.
Criteri d'amidament de projecte: Superfície mesurada segons documentació gràfica de Projecte.
Criteri de mesura d'obra: Es mesurarà la superfície realment executada segons especificacions de Projecte.

| Codi | Ut | Descripció | Rendiment | Preu | Import |
|---|---|---|---|---|---|
| mt16lvp020ad1eb | m² | Panell de llana mineral, Ursa Terra Mur P1281 "URSA IBÉRICA AISLANTES", de 50 mm d'espessor, no hidròfila, revestit per una de les seves cares amb paper kraft imprès que actua com a barrera de vapor, subministrat en rotllos, resistència tèrmica 1,4 m²K/W, conductivitat tèrmica 0,035 W/(mK), segons UNE-EN 13162, Euroclasse F de reacció al foc segons UNE-EN 13501-1, capacitat d'absorció d'aigua a curt termini <=1 kg/m², factor de resistència a la difusió del vapor d'aigua 1, amb codi de designació MW-EN 13162-T3-Z3-WS-AFr5. (material) | 1.05 | 6.36 | 6.678 |
| mt16aaa020da | U | Fixació mecànica per plafons aïllants de llana de vidre, col·locats directament sobre la superfície suport. (material) | 3 | 0.14 | 0.420 |
| mo054 | h | Oficial 1ª muntador d'aïllaments. (mà d'obra) | 0.131 | 29.34 | 3.844 |
| mo101 | h | Ajudant muntador d'aïllaments. (mà d'obra) | 0.131 | 25.28 | 3.312 |
| % | % | Costos directes complementaris | 2 % | 14.254 | 0.285 |
|  |  | Costos directes |  |  | 14.539 |

Residus:
- col·locació: mt16lvp020ad1eb; factor de residu 0.048

## Recursos

**mt16lvp020ad1eb** m² Panell de llana mineral
Dades tècniques: Cost energètic 51.228 MJ; Emissió de CO2 2.216 kg; Codi LER 17 06 04; Massa de l'element 1.005 kg; Volum 0.001675 m3
Residus:
- embalatge: re170203 Plàstic. (component de residu); rendiment 0.024 kg; Codi LER 17 02 03; Massa de l'element 1 kg; Volum 0.001667 m3

**mt16aaa020da** U Fixació mecànica per plafons aïllants de llana de vidre, col·locats directament sobre la superfície suport
Dades tècniques: Cost energètic 0.233 MJ; Emissió de CO2 0.071 kg
Residus:
- embalatge: re150101 Envasos de paper i cartró. (component de residu); rendiment 0.072 kg; Codi LER 15 01 01; Massa de l'element 1 kg; Volum 0.001333 m3
