# Segellat estanc del junt entre la fusteria exterior i el parament

- Propietat de l'arxiu: CYPE Ingenieros S.A.
- Format: FIEBDC-3/2016
- Programa: Generador de preus de la construcció. CYPE Ingenieros, S.A.
- Data: 04/07/2024
- Divisa: EUR
- Costos indirectes: 3 %
- IVA: 21 %

## N Aïllaments e impermeabilitzacions

### NE Estanquitat

#### NEC Fusteries

**NEC010** m Segellat estanc del junt entre la fusteria exterior i el parament.
Segellat estanc del junt entre la fusteria exterior i el parament de fusta, per l'interior, amb cinta adhesiva en tires, Ursa Seco "URSA IBÉRICA AISLANTES", de 60 mm d'amplada, amb reforç en les cantonades mitjançant cavalcaments o formant plecs, prèvia aplicació d'un cordó de cola Ursa Seco "URSA IBÉRICA AISLANTES".
Inclou: Neteja i preparació de la superfície. Aplicació de la massilla. Tall de la cinta de segellat. Col·locació de la cinta de segellat.
Criteri d'amidament de projecte: Longitud mesurada segons documentació gràfica de Projecte.
Criteri de mesura d'obra: Es mesurarà la longitud realment executada segons especificacions de Projecte.

| Codi | Ut | Descripció | Rendiment | Preu | Import |
|---|---|---|---|---|---|
| mt15urs030f | m | Cinta adhesiva en tires, Ursa Seco "URSA IBÉRICA AISLANTES", de 60 mm d'amplada. (material) | 1.1 | 1.24 | 1.364 |
| mt15urs040a | U | Cartutx de 310 ml de cola Ursa Seco "URSA IBÉRICA AISLANTES"; per a segellat de junts. (material) | 0.17 | 10.31 | 1.753 |
| mo101 | h | Ajudant muntador d'aïllaments. (mà d'obra) | 0.109 | 25.28 | 2.756 |
| % | % | Costos directes complementaris | 2 % | 5.873 | 0.117 |
|  |  | Costos directes |  |  | 5.990 |
