# Fre de vapor sota forjat

- Propietat de l'arxiu: CYPE Ingenieros S.A.
- Format: FIEBDC-3/2016
- Programa: Generador de preus de la construcció. CYPE Ingenieros, S.A.
- Data: 04/07/2024
- Divisa: EUR
- Costos indirectes: 3 %
- IVA: 21 %

## N Aïllaments e impermeabilitzacions

### NE Estanquitat

#### NED Forjats

**NED045** m² Fre de vapor sota forjat.
Fre de vapor amb estanquitat a l'aire, de polipropilè, amb armadura Ursa Seco Membrane "URSA IBÉRICA AISLANTES", de 0,025 mm d'espessor i 150 g/m², de 25 m de gruix d'aire equivalent enfront de la difusió de vapor d'aigua, segons UNE-EN 1931, (Euroclasse E de reacció al foc, segons UNE-EN 13501-1). Col·locació en obra: amb cavalcaments, por la cara inferior del forjado. Inclús cinta adhesiva de doble cara, Ursa Seco "URSA IBÉRICA AISLANTES", per a fixació a la superfície suport i cinta adhesiva, Ursa Seco "URSA IBÉRICA AISLANTES", per al segellat de làmines per al control del vapor.
Inclou: Neteja i preparació de la superfície. Tall i preparació. Fixació. Tall de la cinta de segellat. Col·locació de la cinta de segellat.
Criteri d'amidament de projecte: Superfície mesurada segons documentació gràfica de Projecte.
Criteri de mesura d'obra: Es mesurarà la superfície realment executada segons especificacions de Projecte.

| Codi | Ut | Descripció | Rendiment | Preu | Import |
|---|---|---|---|---|---|
| mt15urs020a | m² | Fre de vapor amb estanquitat a l'aire, de polipropilè, amb armadura Ursa Seco Membrane "URSA IBÉRICA AISLANTES", de 0,025 mm d'espessor i 150 g/m², de 25 m de gruix d'aire equivalent enfront de la difusió de vapor d'aigua, segons UNE-EN 1931, (Euroclasse E de reacció al foc, segons UNE-EN 13501-1). (material) | 1.1 | 4.12 | 4.532 |
| mt15urs030c | m | Cinta adhesiva de doble cara, Ursa Seco "URSA IBÉRICA AISLANTES", de 38 mm d'amplada. (material) | 1.02 | 0.87 | 0.887 |
| mt15urs030f | m | Cinta adhesiva en tires, Ursa Seco "URSA IBÉRICA AISLANTES", de 60 mm d'amplada. (material) | 1.02 | 1.24 | 1.265 |
| mo054 | h | Oficial 1ª muntador d'aïllaments. (mà d'obra) | 0.058 | 29.34 | 1.702 |
| mo101 | h | Ajudant muntador d'aïllaments. (mà d'obra) | 0.029 | 25.28 | 0.733 |
| % | % | Costos directes complementaris | 2 % | 9.119 | 0.182 |
|  |  | Costos directes |  |  | 9.301 |

Residus:
- col·locació: mt15urs020a; factor de residu 0.035

## Recursos

**mt15urs020a** m² Fre de vapor amb estanquitat a l'aire
Dades tècniques: Cost energètic 17.233 MJ; Emissió de CO2 0.600 kg; Codi LER 17 06 04; Massa de l'element 0.15 kg; Volum 0.00025 m3
Residus:
- embalatge: re170203 Plàstic. (component de residu); rendiment 0.034 kg; Codi LER 17 02 03; Massa de l'element 1 kg; Volum 0.001667 m3
